# Einfamilienhaus
Leistungsbeschreibung (GAEB DA XML 3.2, DA81)
Projekt: VIA Material
Währung: EUR
Auftraggeber: N.A.
Erstellt mit: SIDOUN Globe/ GXML Toolbox V3.3 R20210630, SIDOUN Globe V10.11.9.0, 28.09.2026

## VIA Zementfliesen - Verlegearbeiten
Datum: 28.09.2026

### Gewerk 01 Verlegearbeiten

#### Titel 01.01 Verlegearbeiten

**01.01.010 Flächenmuster liefern und verlegen**
Liefern und fachgerechtes Verlegen von VIA Zementmosaikplatten als Flächenbelag. Artikel-Nr.: ………………………
Untergrund bauseits, trocken, fest, tragfähig, formstabil, frei von haftmindernden Stoffen. Ebenheit gemäß DIN 18202. Bewegungs- und Dehnfugen des Untergrundes sind zu übernehmen.
Zementestriche: Mindestalter 28 Tage, Restfeuchte ≤ 1,8 CM-% (mit FBH ≤ 1,5 CM-%). Calciumsulfatestriche: Restfeuchte ≤ 0,3 CM-%.

Leistungsumfang:
• Verlegen mit VIA Plattenkleber. Kleberbettdicke ca. 5 mm im Buttering-Floating-Verfahren (Kratzspachtelung auf Untergrund, dann 10er Zahnung auf Untergrund, dann Kratzspachtelung auf Plattenrückseite und anschließend 10er Zahnung auf diese)
• vollflächige Unterfütterung der Platten
• schmale Fugenbreite gemäß Herstellervorgabe und Absprache mit Auftraggeber (≤ 2mm)
• Platten aus verschiedenen Paketen mischen
• Trockenschnitte mit feiner Diamanttrennscheibe
• 3 Tage Trocknungszeit vor Verfugung
• Verfugen mit Trasszement und VIA Quarzsand (kein Fertigfugmaterial)
• Imprägnieren nach vollständiger Trocknung (≥ 7 Tage) mit VIA Plattenöl oder VIA Mineralimprägnierung
Es gelten die Verarbeitungsvorgaben des Materialherstellers.
Menge: 0,000 m²
Kostengruppe DIN 276 2018-12: 000

**01.01.020 Randplatten liefern und verlegen**
Liefern und fachgerechtes Verlegen von VIA Zementmosaikplatten. Artikel-Nr.: ………………………

Leistungsumfang wie Position 01.01.010, einschließlich Verfugen und Imprägnieren nach Herstellervorgabe.
Menge: 0,000 lfdm
Kostengruppe DIN 276 2018-12: 000

**01.01.030 Eckplatten liefern und verlegen**
Liefern und fachgerechtes Verlegen von VIA Zementmosaikplatten als Eckplatten. Artikel-Nr.: ………………………

Leistungsumfang wie Position 01.01.010, einschließlich Verfugen und Imprägnieren nach Herstellervorgabe
Menge: 0,000 Stck
Kostengruppe DIN 276 2018-12: 000

**01.01.040 Passplatten liefern und verlegen**
Liefern und fachgerechtes Verlegen von VIA Zementmosaikplatten als Passplatten. Artikel-Nr.: ………………………

Leistungsumfang wie Position 01.01.010, einschließlich Verfugen und Imprägnieren nach Herstellervorgabe.
Menge: 0,000 Stck
Kostengruppe DIN 276 2018-12: 000

**01.01.050 Platten imprägnieren, VIA Plattenöl**
Liefern und Aufbringen von VIA Plattenöl

Ausführung:
• auf trockene, saubere und vollständig durchgetrocknete Plattenoberfläche
• dünner, gleichmäßiger Auftrag; trockene Stellen nachölen
• Einpflegen des überstehenden Öls mit vibrierender Poliermaschine (keine rotierende Maschine)
• Nicht begehen für 24 Stunden nach Auftrag; volle Aushärtung nach 7 Tagen

Fabrikat: VIA Plattenöl
Menge: 0,000 m²
Kostengruppe DIN 276 2018-12: 000

**01.01.060 Platten imprägnieren, VIA Mineralimprägnierung**
Liefern und Aufbringen von VIA Mineralimprägnierung

Ausführung:
• auf trockene, saubere und vollständig durchgetrocknete Plattenoberfläche
• flächendeckender, sättigender Auftrag im Kreuzgang mit feinem Bodenwischer
• Überstand vollständig von der Oberfläche abnehmen; ggf. zweiter dünner Auftrag nach 1 Stunde
• Trockenzeit ca. 5 Stunden; volle Beständigkeit nach 7 Tagen

Fabrikat: VIA Mineralimprägnierung
Menge: 0,000 m²
Kostengruppe DIN 276 2018-12: 000

**01.01.070 Plattenbelag polieren**
Aufpolieren des VIA Plattenbelags mit Diamantpolierpads nach Herstellervorgaben. Ausführung frühestens 7 Tage nach Imprägnierung.

Ausführung:
• Einscheibenmaschine mit VIA Diamantpolierpads (Grob/weiß/Körnung 800-1000, Mittel/gelb/Körnung 2000-2500, Fein/grün/Körnung 2500-3000)
• Nassbearbeitung mit sauberem Wasser, kreisförmig rotierend
• Aufnehmen des Waschwassers mit Nasssauger
Menge: 0,000 m²
Kostengruppe DIN 276 2018-12: 000

USt %: 19,00; Summe brutto: 0,00
